# Passarel·la formada per taules de fusta massissa

- Propietat de l'arxiu: CYPE INGENIEROS, S.A.
- Format: FIEBDC-3/2002
- Divisa: EUR
- Costos indirectes: 3.00 %
- IVA: 21.00 %

## M Ferms i paviments urbans

### MP Paviments urbans

#### MPM De fusta

**MPM005** m² Passarel·la formada per taules de fusta massissa, de pinastre (Pinus pinaster), Sendero "FINSA", de 45x140x2050 mm, color marró, tractada en autoclau mitjançant el mètode Bethell, amb classe d'ús 4 segons UNE-EN 335, sobre una base existent (no inclosa en aquest preu).
Passarel·la formada per taules de fusta massissa, de pinastre (Pinus pinaster), Sendero "FINSA", de 45x140x2050 mm, color marró, tractada en autoclau mitjançant el mètode Bethell, amb classe d'ús 4 segons UNE-EN 335, sobre una base existent (no inclosa en aquest preu). Inclús peces especials.
Inclou: Replanteig. Col·locació de les taules.
Criteri d'amidament de projecte: Superfície útil, mesura segons documentació gràfica de Projecte. No s'ha incrementat l'amidament per trencaments i retallades, ja que en la descomposició s'ha considerat un 5% més de peces.
Criteri de mesura d'obra: Es mesurarà la superfície realment executada segons especificacions de Projecte.

| Codi | Ut | Descripció | Rendiment | Preu | Import |
|---|---|---|---|---|---|
| mt18mtf020g | m² | Taules de fusta massissa, de pinastre (Pinus pinaster), Sendero "FINSA", de 45x140x2050 mm, color marró, tractada en autoclau mitjançant el mètode Bethell, amb classe d'ús 4 segons UNE-EN 335. (material) | 1.050 | 25.10 | 26.36 |
| op00cep010 |  | Garlopa. | 1.000 | 0.00 | 0.00 |
| op00tro010 |  | Serra de trepar. | 1.000 | 0.00 | 0.00 |
| mo025 | h | Oficial 1ª instal·lador de paviments de fusta. (mà d'obra) | 0.191 | 23.78 | 4.54 |
| mo063 | h | Ajudant instal·lador de paviments de fusta. (mà d'obra) | 0.191 | 21.14 | 4.04 |
| % | % | Costos directes complementaris | 2 % | 34.94 | 0.70 |
|  |  | Costos directes |  |  | 35.64 |
