# Empostissat base de tauler estructural de fusta, Superpan Tech P5 "FINSA", de 15 mm d'espessor, per a forjat de coberta inclinada, col·locat amb fixacions mecàniques

- Propietat de l'arxiu: CYPE INGENIEROS, S.A.
- Format: FIEBDC-3/2002
- Divisa: EUR
- Costos indirectes: 3.00 %
- IVA: 21.00 %

**EMT011** m² Empostissat base de tauler estructural de fusta, Superpan Tech P5 "FINSA", de 15 mm d'espessor, per a forjat de coberta inclinada, col·locat amb fixacions mecàniques.
Empostissat base de tauler estructural de fusta per a ús en ambient humit, Superpan Tech P5 "FINSA", de 2500x1250 mm i 15 mm de gruix, per a forjat de coberta inclinada, fixat amb claus d'acer galvanitzat. Inclús talls i reforç de cantells amb cargols.
Inclou: Replanteig de les peces. Clavat de les peces de suport base.
Criteri d'amidament de projecte: Superfície mesurada segons documentació gràfica de Projecte.
Criteri de mesura d'obra: Es mesurarà la superfície realment executada segons especificacions de Projecte.

| Codi | Ut | Descripció | Rendiment | Preu | Import |
|---|---|---|---|---|---|
| mt08eff040gf | m² | Tauler estructural de fusta per a ús en ambient humit, Superpan Tech P5 "FINSA", de 2500x1250 mm i 15 mm de gruix, segons UNE-EN 312. (material) | 1.050 | 7.01 | 7.36 |
| mt50spa101 | kg | Claus d'acer. (material) | 0.150 | 1.30 | 0.20 |
| mo048 | h | Oficial 1ª muntador d'estructura de fusta. (mà d'obra) | 0.205 | 26.20 | 5.37 |
| mo095 | h | Ajudant muntador d'estructura de fusta. (mà d'obra) | 0.102 | 23.79 | 2.43 |
| % | % | Costos directes complementaris | 2 % | 15.36 | 0.31 |
|  |  | Costos directes |  |  | 15.67 |
