# Tauler estructural de fusta per a forjat, sobre estructura de fusta

- Propietat de l'arxiu: CYPE INGENIEROS, S.A.
- Format: FIEBDC-3/2002
- Divisa: EUR
- Costos indirectes: 3.00 %
- IVA: 21.00 %

## E Estructures

### EM Fusta

#### EMT Panells i taulers estructurals

**EMT010** m² Tauler estructural de fusta per a forjat, sobre estructura de fusta.
Tauler estructural de partícules de fusta per a ús en ambient sec, tipus P4, segons UNE-EN 312, Superpan Tech P4 TG-4 Gris I Antilliscant / Blanco Super "FINSA", de 2400x900 mm i 30 mm de gruix, encadellat en els seus quatre cantells, acabat Gris I Antilliscant en una cara i Blanco Super en l'altra cara, fixat amb cargols de cap aixamfranat, d'acer al carboni, per a forjat, sobre estructura de fusta.
Criteri de valoració econòmica: El preu no inclou el paviment.
Inclou: Replanteig de les peces. Fixació dels taulers al suport base.
Criteri d'amidament de projecte: Superfície mesurada segons documentació gràfica de Projecte.
Criteri de mesura d'obra: Es mesurarà la superfície realment executada segons especificacions de Projecte.

| Codi | Ut | Descripció | Rendiment | Preu | Import |
|---|---|---|---|---|---|
| mt08eff020s | m² | Tauler estructural de partícules de fusta per a ús en ambient sec, tipus P4, segons UNE-EN 312, Superpan Tech P4 TG-4 Gris I Antilliscant / Blanco Super "FINSA", de 2400x900 mm i 30 mm de gruix, encadellat en els seus quatre cantells, acabat Gris I Antilliscant en una cara i Blanco Super en l'altra cara, Euroclasse D-s2, d0 de reacció al foc, segons UNE-EN 13501-1, classe E1 en emissió de formaldehid, segons UNE-EN 13986. (material) | 1.050 | 22.85 | 23.99 |
| mt07emr118lb | U | Cargol de cap aixamfranat, de 6 mm de diàmetre i 120 mm de longitud, d'acer al carboni, amb tractament superficial a base de resina epoxi, per a classes de servei 1, 2 i 3 segons UNE-EN 1995-1-1. (material) | 9.000 | 0.58 | 5.22 |
| op00cep010 |  | Garlopa. | 1.000 | 0.00 | 0.00 |
| op00cor050 |  | Talladora manual de fusta, de disc. | 1.000 | 0.00 | 0.00 |
| mo048 | h | Oficial 1ª muntador d'estructura de fusta. (mà d'obra) | 0.236 | 28.39 | 6.70 |
| mo095 | h | Ajudant muntador d'estructura de fusta. (mà d'obra) | 0.236 | 25.25 | 5.96 |
| % | % | Costos directes complementaris | 2 % | 41.87 | 0.84 |
|  |  | Costos directes |  |  | 42.71 |
