# Revestiment mural amb tauler de fusta

- Propietat de l'arxiu: CYPE INGENIEROS, S.A.
- Format: FIEBDC-3/2002
- Divisa: EUR
- Costos indirectes: 3.00 %
- IVA: 21.00 %

## R Revestiments i extradossats

### RD Decoratius

#### RDM De fusta

**RDM010** m² Revestiment mural amb tauler de fusta.
Revestiment mural amb tauler de fibres de fusta i resines sintètiques de densitat mitja (MDF), sense recobriment, acolorit en massa amb pigments en base aquosa, Fibracolour EZ "FINSA", de 19 mm d'espessor. Col·locació en obra: amb adhesiu.
Inclou: Neteja i preparació de la superfície suport. Replanteig. Tall i preparació del revestiment. Aplicació de l'adhesiu. Col·locació i fixació del revestiment. Resolució de trobades i punts singulars.
Criteri d'amidament de projecte: Superfície mesurada segons documentació gràfica de Projecte, deduint els buits de superfície major de 2 m².
Criteri de mesura d'obra: Es mesurarà la superfície realment executada segons especificacions de Projecte, deduint els buits de superfície major de 2 m².

| Codi | Ut | Descripció | Rendiment | Preu | Import |
|---|---|---|---|---|---|
| mt29tma140 | kg | Adhesiu de cautxú sintètic, d'aplicació a dos cares, per revestiments decoratius de fusta. (material) | 0.100 | 4.10 | 0.41 |
| mt29tmf027a | m² | Tauler de fibres de fusta i resines sintètiques de densitat mitja (MDF), sense recobriment, acolorit en massa amb pigments en base aquosa, Fibracolour EZ "FINSA", de 19 mm d'espessor. (material) | 1.050 | 23.40 | 24.57 |
| op00cla010 |  | Clavadora pneumàtica. | 1.000 | 0.00 | 0.00 |
| op00cep010 |  | Garlopa. | 1.000 | 0.00 | 0.00 |
| mo017 | h | Oficial 1ª fuster. (mà d'obra) | 0.426 | 28.92 | 12.32 |
| mo058 | h | Ajudant fuster. (mà d'obra) | 0.426 | 25.48 | 10.85 |
| % | % | Costos directes complementaris | 2 % | 48.15 | 0.96 |
|  |  | Costos directes |  |  | 49.11 |
