# Sostre de biguetes i tauler estructural de fusta

- Propietat de l'arxiu: CYPE INGENIEROS, S.A.
- Format: FIEBDC-3/2002
- Divisa: EUR
- Costos indirectes: 3.00 %
- IVA: 21.00 %

## E Estructures

### EM Fusta

#### EMF Sostres

**EMF020** m² Sostre de biguetes i tauler estructural de fusta.
Sostre tradicional amb un intereix de 60 cm, compost per biguetes de fusta serrada de pi silvestre (Pinus sylvestris) procedent d'Espanya amb certificat PEFC, de 70x70 mm de secció, classe resistent C18 segons UNE-EN 338 i UNE-EN 1912, qualitat estructural ME-2 segons UNE 56544; per a classe d'ús 1 segons UNE-EN 335, amb protecció davant d'agents biòtics que es correspon amb la classe de penetració NP1 segons UNE-EN 351-1, amb acabat raspallat col·locades mitjançant recolzament sobre element estructural; tauler estructural de partícules de fusta per a ús en ambient sec, tipus P4, segons UNE-EN 312, Superpan Tech P4 TG-4 Gris I Antilliscant / Blanco Super "FINSA", de 30 mm d'espessor, fixat amb cargols de cap aixamfranat, d'acer al carboni; membrana impermeabilitzant bicapa de 5 mm d'espessor, formada per una làmina superior bituminosa fonoabsorbent i una làmina inferior de feltre de polièster, segellada amb cinta autoadhesiva, de polietilè, amb adhesiu acrílic sense dissolvents, armadura de polietilè i pel·lícula de separació de paper siliconat, de 0,34 mm d'espessor i 60 mm d'amplada, desolidarització amb banda perimetral autoadhesiva desolidaritzant, d'escuma de polietilè de cel·les tancades, de 4 mm d'espessor i de 150 mm d'amplada, de color gris, i malla electrosoldada ME 20x20 Ø 5-5 B 500 T 6x2,20 UNE-EN 10080, en capa de compressió de 4 cm de gruix de formigó lleuger HL-25/B/10/XC2, densitat entre 1200 i 1500 kg/m³, (quantitat mínima de ciment 275 kg/m³), fabricat en central, i abocament amb cubilot; apuntalament i desapuntalament de les biguetes. Inclús connectors per a forjat de fusta i formigó, filferro de lligar, separadors, elements de lligat de biguetes i cèrcols perimetrals de planta i buits.
Inclou: Preparació del perímetre de recolzament de les biguetes. Replanteig i col·locació en sec de les biguetes. Col·locació dels taulers. Apuntalament. Resolució del recolzament sobre l'element estructural. Col·locació d'un entramat dels muntants de fusta, ensamblats en els creuaments de les biguetes. Anivellació. Suport i fixació dels taulers. Col·locació de la membrana impermeabilitzant. Col·locació de la banda desolidaritzadora. Cargolament dels connectors per a forjat de fusta i formigó. Col·locació de la malla electrosoldada amb separadors homologats. Abocament i compactació del formigó. Reglejat i anivellació de la capa de compressió. Curat del formigó. Desapuntalament.
Criteri d'amidament de projecte: Superfície mesurada en veritable magnitud des de les cares exteriors dels cèrcols del perímetre, segons documentació gràfica de Projecte, deduint els buits de superfície major de 6 m².
Criteri de mesura d'obra: Es mesurarà, en veritable magnitud, des de les cares exteriors dels cèrcols del perímetre, la superfície realment executada segons especificacions de Projecte, deduint els buits de superfície major de 6 m². Es consideren exclosos tots els elements integrants del sostre senyalats en els plànols i detalls del Projecte.

| Codi | Ut | Descripció | Rendiment | Preu | Import |
|---|---|---|---|---|---|
| mt50spa052b | m | Tauló de fusta de pi, de 20x7,2 cm. (material) | 0.040 | 6.32 | 0.25 |
| mt50spa101 | kg | Claus d'acer. (material) | 0.045 | 1.87 | 0.08 |
| mt50spa081a | U | Puntal metàl·lic telescòpic, de fins a 3 m d'altura. (material) | 0.013 | 19.25 | 0.25 |
| mt07mee100gai1baa | m³ | Fusta serrada de pi silvestre (Pinus sylvestris) procedent d'Espanya amb certificat PEFC, per biguetes, de fins a 5 m de longitud, de 70x70 mm de secció, classe resistent C18 segons UNE-EN 338 i UNE-EN 1912, qualitat estructural ME-2 segons UNE 56544; per a classe d'ús 1 segons UNE-EN 335, amb protecció davant d'agents biòtics que es correspon amb la classe de penetració NP1 segons UNE-EN 351-1, amb acabat raspallat. (material) | 0.008 | 654.84 | 5.24 |
| mt08eff020s | m² | Tauler estructural de partícules de fusta per a ús en ambient sec, tipus P4, segons UNE-EN 312, Superpan Tech P4 TG-4 Gris I Antilliscant / Blanco Super "FINSA", de 2400x900 mm i 30 mm de gruix, encadellat en els seus quatre cantells, acabat Gris I Antilliscant en una cara i Blanco Super en l'altra cara, Euroclasse D-s2, d0 de reacció al foc, segons UNE-EN 13501-1, classe E1 en emissió de formaldehid, segons UNE-EN 13986. (material) | 1.050 | 22.85 | 23.99 |
| mt07emr118lb | U | Cargol de cap aixamfranat, de 6 mm de diàmetre i 120 mm de longitud, d'acer al carboni, amb tractament superficial a base de resina epoxi, per a classes de servei 1, 2 i 3 segons UNE-EN 1995-1-1. (material) | 9.000 | 0.58 | 5.22 |
| mt15pdr030a | m² | Membrana impermeabilitzant bicapa de 5 mm d'espessor, formada per una làmina superior bituminosa fonoabsorbent i una làmina inferior de feltre de polièster. (material) | 1.050 | 19.35 | 20.32 |
| mt15pdr050c | m | Cinta autoadhesiva, de polietilè, amb adhesiu acrílic sense dissolvents, armadura de polietilè i pel·lícula de separació de paper siliconat, de 0,34 mm d'espessor i 60 mm d'amplada, rang de temperatura de treball de -40 a 80°C, per al segellat en les trobades dels panells i per a la fixació i el segellat de làmines impermeabilitzants i per al control del vapor, subministrada en rotllos de 25 m de longitud. (material) | 0.500 | 1.53 | 0.77 |
| mt16pdr030a | m | Banda perimetral autoadhesiva desolidaritzant, d'escuma de polietilè de cel·les tancades, de 4 mm d'espessor i de 150 mm d'amplada, de color gris. (material) | 1.000 | 2.66 | 2.66 |
| mt07emr200a | U | Cargol d'acer galvanitzat qualitat 6.8 segons UNE-EN ISO 898-1, tipus M-7,5, de cabota hexagonal i rosca mètrica total segons DIN 931 i UNE-EN ISO 4014, de 7,5 mm de diàmetre i 155 mm de longitud, amb anell de fi de carrera, per a la seva utilització com a connectors en forjats de fusta i formigó. (material) | 6.100 | 2.32 | 14.15 |
| mt07aco020m | U | Separador homologat per malla electrosoldada. (material) | 2.000 | 0.09 | 0.18 |
| mt07ame010d | m² | Malla electrosoldada ME 20x20 Ø 5-5 B 500 T 6x2,20 UNE-EN 10080. (material) | 1.100 | 2.52 | 2.77 |
| mt08var050 | kg | Filferro galvanitzat per a lligar, de 1,30 mm de diàmetre. (material) | 0.017 | 1.50 | 0.03 |
| mt10hes050psa | m³ | Formigó lleuger HLA-25/B/10/XC2, d'entre 1200 i 1500 kg/m³ de densitat, quantitat mínima de ciment 275 kg/m³, fabricat en central. (material) | 0.042 | 146.58 | 6.16 |
| op00cla010 |  | Clavadora pneumàtica. | 1.000 | 0.00 | 0.00 |
| op00cep010 |  | Garlopa. | 1.000 | 0.00 | 0.00 |
| au00auh040 |  | Vibrador de formigó, elèctric. | 1.000 | 0.00 | 0.00 |
| au00auh010 |  | Cubilot. | 1.000 | 0.00 | 0.00 |
| mo048 | h | Oficial 1ª muntador d'estructura de fusta. (mà d'obra) | 0.730 | 28.39 | 20.72 |
| mo095 | h | Ajudant muntador d'estructura de fusta. (mà d'obra) | 0.242 | 25.25 | 6.11 |
| mo044 | h | Oficial 1ª encofrador. (mà d'obra) | 0.120 | 28.39 | 3.41 |
| mo091 | h | Ajudant encofrador. (mà d'obra) | 0.120 | 25.25 | 3.03 |
| mo043 | h | Oficial 1ª ferrallista. (mà d'obra) | 0.028 | 28.39 | 0.79 |
| mo090 | h | Ajudant ferrallista. (mà d'obra) | 0.028 | 25.25 | 0.71 |
| mo045 | h | Oficial 1ª estructurista, en treballs de posada en obra del formigó. (mà d'obra) | 0.010 | 28.39 | 0.28 |
| mo092 | h | Ajudant estructurista, en treballs de posada en obra del formigó. (mà d'obra) | 0.041 | 25.25 | 1.04 |
| % | % | Costos directes complementaris | 2 % | 118.16 | 2.36 |
|  |  | Costos directes |  |  | 120.52 |
