# Tauler estructural de fusta

- Propietat de l'arxiu: CYPE Ingenieros S.A.
- Format: FIEBDC-3/2016
- Programa: Generador de preus de la construcció. CYPE Ingenieros, S.A.
- Data: 30/09/2024
- Divisa: EUR
- Costos indirectes: 3 %
- IVA: 21 %

## E Estructures

### EM Fusta

#### EMT Panells i taulers estructurals

**EMT100** m² Tauler estructural de fusta.
Tauler estructural contraxapat de fusta de pi insigne (Pinus radiata), per a ús exterior, segons UNE-EN 636, de 18 mm d'espessor, amb vores cairejades, fixat a l'estructura de fusta amb cargols de cap aixamfranat, d'acer al carboni.
Inclou: Replanteig de les peces. Fixació dels taulers al suport base.
Criteri d'amidament de projecte: Superfície mesurada segons documentació gràfica de Projecte.
Criteri de mesura d'obra: Es mesurarà la superfície realment executada segons especificacions de Projecte.

| Codi | Ut | Descripció | Rendiment | Preu | Import |
|---|---|---|---|---|---|
| mt07tdm060b | m² | Tauler estructural contraxapat de fusta de pi insigne (Pinus radiata), per a ús exterior, segons UNE-EN 636, de 18 mm d'espessor, amb vores cairejades, Euroclasse D-s2, d0 de reacció al foc, segons UNE-EN 13501-1, classe E1 en emissió de formaldehid, segons UNE-EN 13986. (material) | 1.05 | 17.02 | 17.871 |
| mt07emr118ga | U | Cargol de cap aixamfranat, de 4,5 mm de diàmetre i 50 mm de longitud, d'acer al carboni, amb tractament superficial a base de resina epoxi, per a classes de servei 1, 2 i 3 segons UNE-EN 1995-1-1. (material) | 9 | 0.18 | 1.620 |
| mo048 | h | Oficial 1ª muntador d'estructura de fusta. (mà d'obra) | 0.204 | 28.39 | 5.792 |
| mo095 | h | Ajudant muntador d'estructura de fusta. (mà d'obra) | 0.204 | 25.25 | 5.151 |
| % | % | Costos directes complementaris | 2 % | 30.434 | 0.609 |
|  |  | Costos directes |  |  | 31.043 |

Residus:
- col·locació: mt07tdm060b; factor de residu 0.0070341
- col·locació: mt07emr118ga; factor de residu 0.00484848

## Recursos

**mt07tdm060b** m² Tauler estructural contraxapat de fusta de pi insigne (Pinus radiata)
Dades tècniques: Cost energètic 244.377 MJ; Emissió de CO2 0.573 kg; Codi LER 17 02 01; Massa de l'element 8.3 kg; Volum 0.007545 m3
Residus:
- embalatge: re170203 Plàstic. (component de residu); rendiment 0.033 kg; Codi LER 17 02 03; Massa de l'element 1 kg; Volum 0.001667 m3

**mt07emr118ga** U Cargol de cap aixamfranat
Dades tècniques: Cost energètic 0.039 MJ; Emissió de CO2 0.003 kg; Codi LER 17 04 05; Massa de l'element 0.0033 kg; Volum 0.000002 m3
Residus:
- embalatge: re150101 Envasos de paper i cartró. (component de residu); rendiment 0.001 kg; Codi LER 15 01 01; Massa de l'element 1 kg; Volum 0.001333 m3
