# Paviment laminat

- Propietat de l'arxiu: CYPE Ingenieros S.A.
- Format: FIEBDC-3/2016
- Programa: Generador de preus de la construcció. CYPE Ingenieros, S.A.
- Data: 30/09/2024
- Divisa: EUR
- Costos indirectes: 3 %
- IVA: 21 %

## R Revestiments i extradossats

### RS Paviments

#### RSL Laminats

**RSL010** m² Paviment laminat.
Paviment laminat gamma FINfloor Original "FINSA", de lamel·les de 1200x189 mm i 8 mm de gruix, Classe 33: Comercial intens segons UNE-EN 13329, resistència a l'abrasió AC5, Euroclasse Bfl-s1 de reacció al foc segons UNE-EN 13501-1, format per tauler base d'HDF hidròfug, disseny de lamel·les amb una plaqueta, amb cara interior de paper kraft, cara superior de laminat decoratiu, acabat Pino Lofoten, revestit d'una capa superficial de protecció plàstica i cantells segellats amb parafina antihumitat, emboetat sense adhesiu, tipus 'Clic'. Tot el conjunt instal·lat en sistema flotant encadellat sobre manta d'escuma de polietilè reticulat, de cel·les tancades, per a aïllament a soroll d'impacte, revestit per una de les seves cares amb un film de polietilè que actua com a barrera de vapor FINfloor Silent Elite Underfloor, "FINSA", de 2 mm d'espessor. Inclús motllures tapajuntes i accessoris de muntatge per al paviment laminat.
Inclou: Col·locació de la base de polietilè. Col·locació i retall de la primera filada per una cantonada de l'habitació. Col·locació i retall de les següents filades. Emboetat de les taules mitjançant sistema 'Clic'. Col·locació i retall de l'última filada. Tall de les peces per acoblaments, cantonades i racons. Fixació de les peces sobre el parament. Ocultació de la fixació per massillat.
Criteri d'amidament de projecte: Superfície útil, mesura segons documentació gràfica de Projecte. No s'ha incrementat l'amidament per trencaments i retallades, ja que en la descomposició s'ha considerat un 5% més de peces.
Criteri de mesura d'obra: Es mesurarà la superfície realment executada segons especificacions de Projecte.

| Codi | Ut | Descripció | Rendiment | Preu | Import |
|---|---|---|---|---|---|
| mt16pnf010a | m² | Manta d'escuma de polietilè reticulat, de cel·les tancades, per a aïllament a soroll d'impacte, revestit per una de les seves cares amb un film de polietilè que actua com a barrera de vapor FINfloor Silent Elite Underfloor "FINSA", de 2 mm d'espessor. (material) | 1.1 | 3.57 | 3.927 |
| mt16aaa030 | m | Cinta autoadhesiva per closa de juntes. (material) | 0.44 | 0.3 | 0.132 |
| mt18lpf010ab | m² | Paviment laminat gamma FINfloor Original "FINSA", de lamel·les de 1200x189 mm i 8 mm de gruix, Classe 33: Comercial intens segons UNE-EN 13329, resistència a l'abrasió AC5, Euroclasse Bfl-s1 de reacció al foc segons UNE-EN 13501-1, format per tauler base d'HDF hidròfug, disseny de lamel·les amb una plaqueta, amb cara interior de paper kraft, cara superior de laminat decoratiu, acabat Pino Lofoten, revestit d'una capa superficial de protecció plàstica i cantells segellats amb parafina antihumitat, amb 'Clic' d'instal·lació en els seus quatre cantells segons EP 0 843 763 i US 6 006 486. (material) | 1.05 | 21.4 | 22.470 |
| mo028 | h | Oficial 1ª instal·lador de paviments laminats. (mà d'obra) | 0.108 | 28.42 | 3.069 |
| mo066 | h | Ajudant instal·lador de paviments laminats. (mà d'obra) | 0.084 | 25.28 | 2.124 |
| % | % | Costos directes complementaris | 2 % | 31.722 | 0.634 |
|  |  | Costos directes |  |  | 32.356 |

Residus:
- col·locació: mt16pnf010a; factor de residu 0.06
- col·locació: mt16aaa030 Cinta autoadhesiva per closa de juntes; factor de residu 0.07
- col·locació: mt18lpf010ab; factor de residu 0.0113286

## Recursos

**mt16pnf010a** m² Manta d'escuma de polietilè reticulat
Dades tècniques: Cost energètic 21.511 MJ; Emissió de CO2 0.796 kg; Codi LER 17 06 04; Massa de l'element 0.14 kg; Volum 0.000233 m3
Residus:
- embalatge: re170203 Plàstic. (component de residu); rendiment 0.024 kg; Codi LER 17 02 03; Massa de l'element 1 kg; Volum 0.001667 m3

**mt16aaa030** m Cinta autoadhesiva per closa de juntes
Dades tècniques: Cost energètic 0.339 MJ; Emissió de CO2 0.017 kg; Codi LER 17 06 04; Massa de l'element 0.0025 kg; Volum 0.000004 m3
Residus:
- embalatge: re170203 Plàstic; rendiment 0.001 kg

**mt18lpf010ab** m² Paviment laminat gamma FINfloor Original "FINSA"
Dades tècniques: Cost energètic 1090.070 MJ; Emissió de CO2 -14.714 kg; Codi LER 17 02 01; Massa de l'element 8 kg; Volum 0.007273 m3
Residus:
- embalatge: re170203 Plàstic; rendiment 0.035 kg
