# Paviment laminat

- Propietat de l'arxiu: CYPE INGENIEROS, S.A.
- Format: FIEBDC-3/2002
- Divisa: EUR
- Costos indirectes: 3.00 %
- IVA: 21.00 %

## R Revestiments i extradossats

### RS Paviments

#### RSL Laminats

**RSL010** m² Paviment laminat.
Paviment laminat gamma FINfloor Original "FINSA", de lamel·les de 1200x189 mm i 8 mm de gruix, Classe 33: Comercial intens segons UNE-EN 13329, resistència a l'abrasió AC5, Euroclasse Bfl-s1 de reacció al foc segons UNE-EN 13501-1, format per tauler base d'HDF hidròfug, disseny de lamel·les amb una plaqueta, amb cara interior de paper kraft, cara superior de laminat decoratiu, acabat Pino Lofoten, revestit d'una capa superficial de protecció plàstica i cantells segellats amb parafina antihumitat, emboetat sense adhesiu, tipus 'Clic'. Tot el conjunt instal·lat en sistema flotant encadellat sobre manta d'escuma de polietilè reticulat, de cel·les tancades, per a aïllament a soroll d'impacte, revestit per una de les seves cares amb un film de polietilè que actua com a barrera de vapor FINfloor Silent Elite Underfloor, "FINSA", de 2 mm d'espessor. Inclús motllures tapajuntes i accessoris de muntatge per al paviment laminat.
Inclou: Col·locació de la base de polietilè. Col·locació i retall de la primera filada per una cantonada de l'habitació. Col·locació i retall de les següents filades. Emboetat de les taules mitjançant sistema 'Clic'. Col·locació i retall de l'última filada. Tall de les peces per acoblaments, cantonades i racons. Fixació de les peces sobre el parament. Ocultació de la fixació per massillat.
Criteri d'amidament de projecte: Superfície útil, mesura segons documentació gràfica de Projecte. No s'ha incrementat l'amidament per trencaments i retallades, ja que en la descomposició s'ha considerat un 5% més de peces.
Criteri de mesura d'obra: Es mesurarà la superfície realment executada segons especificacions de Projecte.

| Codi | Ut | Descripció | Rendiment | Preu | Import |
|---|---|---|---|---|---|
| mt16pnf010a | m² | Manta d'escuma de polietilè reticulat, de cel·les tancades, per a aïllament a soroll d'impacte, revestit per una de les seves cares amb un film de polietilè que actua com a barrera de vapor FINfloor Silent Elite Underfloor "FINSA", de 2 mm d'espessor. (material) | 1.100 | 3.57 | 3.93 |
| mt16aaa030 | m | Cinta autoadhesiva per closa de juntes. (material) | 0.440 | 0.30 | 0.13 |
| mt18lpf010ab | m² | Paviment laminat gamma FINfloor Original "FINSA", de lamel·les de 1200x189 mm i 8 mm de gruix, Classe 33: Comercial intens segons UNE-EN 13329, resistència a l'abrasió AC5, Euroclasse Bfl-s1 de reacció al foc segons UNE-EN 13501-1, format per tauler base d'HDF hidròfug, disseny de lamel·les amb una plaqueta, amb cara interior de paper kraft, cara superior de laminat decoratiu, acabat Pino Lofoten, revestit d'una capa superficial de protecció plàstica i cantells segellats amb parafina antihumitat, amb 'Clic' d'instal·lació en els seus quatre cantells segons EP 0 843 763 i US 6 006 486. (material) | 1.050 | 21.40 | 22.47 |
| op00cla010 |  | Clavadora pneumàtica. | 1.000 | 0.00 | 0.00 |
| op00cep010 |  | Garlopa. | 1.000 | 0.00 | 0.00 |
| op00gui010 |  | Guillotina. | 1.000 | 0.00 | 0.00 |
| mo028 | h | Oficial 1ª instal·lador de paviments laminats. (mà d'obra) | 0.128 | 28.42 | 3.64 |
| mo066 | h | Ajudant instal·lador de paviments laminats. (mà d'obra) | 0.100 | 25.28 | 2.53 |
| % | % | Costos directes complementaris | 2 % | 32.70 | 0.65 |
|  |  | Costos directes |  |  | 33.35 |
