# Tarima de fusta per a exterior

- Propietat de l'arxiu: CYPE INGENIEROS, S.A.
- Format: FIEBDC-3/2002
- Divisa: EUR
- Costos indirectes: 3.00 %
- IVA: 21.00 %

## R Revestiments i extradossats

### RS Paviments

#### RSM De fusta

**RSM022** m² Tarima de fusta per a exterior.
Tarima per a exterior, formada per taules de fusta massissa de pinastre (Pinus pinaster), tractada en autoclau, de 20x95x2050 mm, color marró, amb classe d'ús 4, segons UNE-EN 335, fixades mitjançant el sistema de fixació oculta sobre llistons de fusta de pinastre (Pinus pinaster), tractada en autoclau, amb classe d'ús 4 segons UNE-EN 335 de 60x40 mm, separats 50 cm entre si, i fixats al suport amb tacs metàl·lics expansius i tirafons. Inclús cargols autotaladrants d'acer inoxidable per a subjecció de les taules a les llates.
Criteri de valoració econòmica: El preu no inclou la capa d'acabat.
Inclou: Replanteig, anivellació i fixació de les llates d'empostissar. Col·locació de les taules de la primera filada. Fixació dels posts de la primera filada sobre les llates d'empostissar. Col·locació i fixació de les successives filades.
Criteri d'amidament de projecte: Superfície útil, mesura segons documentació gràfica de Projecte. No s'ha incrementat l'amidament per trencaments i retallades, ja que en la descomposició s'ha considerat un 5% més de peces.
Criteri de mesura d'obra: Es mesurarà la superfície realment executada segons especificacions de Projecte.

| Codi | Ut | Descripció | Rendiment | Preu | Import |
|---|---|---|---|---|---|
| mt18mva015d | m | Llistó de 60x40 mm de secció, de fusta de pinastre (Pinus pinaster), tractada en autoclau, amb classe d'ús 4, segons UNE-EN 335, acabat raspallat, amb humitat inferior al 20%. (material) | 2.100 | 2.55 | 5.36 |
| mt18mva085a | U | Tac expansiu metàl·lic i tirafons, per a fixació d'elements de fusta de fusta sobre suport base de formigó. (material) | 4.000 | 1.20 | 4.80 |
| mt18mva090 | U | Tirafons llautonat, per a fusta, de cap aixamfranat hexagonal, per a clau Allen. (material) | 28.000 | 0.23 | 6.44 |
| mt18mtf030iKp | m² | Taules de fusta massissa de pinastre (Pinus pinaster), tractada en autoclau, mitjançant el mètode Bethell, de 20x95x2050 mm, color marró, amb classe d'ús 4, segons UNE-EN 335, per a raspallat i aplicació d'un tractament protector i decoratiu en obra. (material) | 1.050 | 14.32 | 15.04 |
| mt18mva095 | U | Cargol autoforadant d'acer inoxidable, amb cap aixamfranat. (material) | 66.000 | 0.14 | 9.24 |
| op00cla010 |  | Clavadora pneumàtica. | 1.000 | 0.00 | 0.00 |
| op00cep010 |  | Garlopa. | 1.000 | 0.00 | 0.00 |
| op00tro010 |  | Serra de trepar. | 1.000 | 0.00 | 0.00 |
| mo025 | h | Oficial 1ª instal·lador de paviments de fusta. (mà d'obra) | 0.712 | 28.42 | 20.24 |
| mo063 | h | Ajudant instal·lador de paviments de fusta. (mà d'obra) | 0.712 | 25.28 | 18.00 |
| % | % | Costos directes complementaris | 2 % | 79.12 | 1.58 |
|  |  | Costos directes |  |  | 80.70 |
