# Tarima de fusta per a exterior

- Propietat de l'arxiu: CYPE Ingenieros S.A.
- Format: FIEBDC-3/2016
- Programa: Generador de preus de la construcció. CYPE Ingenieros, S.A.
- Data: 04/07/2024
- Divisa: EUR
- Costos indirectes: 3 %
- IVA: 21 %

## R Revestiments i extradossats

### RS Paviments

#### RSM De fusta

**RSM022** m² Tarima de fusta per a exterior.
Tarima per a exterior, formada per taules de fusta massissa de pinastre (Pinus pinaster), tractada en autoclau, de 20x95x2050 mm, color marró, amb classe d'ús 4, segons UNE-EN 335, fixades mitjançant el sistema de fixació oculta sobre llistons de fusta de pinastre (Pinus pinaster), tractada en autoclau, amb classe d'ús 4 segons UNE-EN 335 de 60x40 mm, separats 50 cm entre si, i fixats al suport amb tacs metàl·lics expansius i tirafons. Inclús cargols autotaladrants d'acer inoxidable per a subjecció de les taules a les llates.
Criteri de valoració econòmica: El preu no inclou la capa d'acabat.
Inclou: Replanteig, anivellació i fixació de les llates d'empostissar. Col·locació de les taules de la primera filada. Fixació dels posts de la primera filada sobre les llates d'empostissar. Col·locació i fixació de les successives filades.
Criteri d'amidament de projecte: Superfície útil, mesura segons documentació gràfica de Projecte. No s'ha incrementat l'amidament per trencaments i retallades, ja que en la descomposició s'ha considerat un 5% més de peces.
Criteri de mesura d'obra: Es mesurarà la superfície realment executada segons especificacions de Projecte.

| Codi | Ut | Descripció | Rendiment | Preu | Import |
|---|---|---|---|---|---|
| mt18mva015d | m | Llistó de 60x40 mm de secció, de fusta de pinastre (Pinus pinaster), tractada en autoclau, amb classe d'ús 4, segons UNE-EN 335, acabat raspallat, amb humitat inferior al 20%. (material) | 2.1 | 2.55 | 5.355 |
| mt18mva085a | U | Tac expansiu metàl·lic i tirafons, per a fixació d'elements de fusta de fusta sobre suport base de formigó. (material) | 4 | 1.2 | 4.800 |
| mt18mva090 | U | Tirafons llautonat, per a fusta, de cap aixamfranat hexagonal, per a clau Allen. (material) | 28 | 0.23 | 6.440 |
| mt18mtf030iKp | m² | Taules de fusta massissa de pinastre (Pinus pinaster), tractada en autoclau, mitjançant el mètode Bethell, de 20x95x2050 mm, color marró, amb classe d'ús 4, segons UNE-EN 335, per a raspallat i aplicació d'un tractament protector i decoratiu en obra. (material) | 1.05 | 14.32 | 15.036 |
| mt18mva095 | U | Cargol autoforadant d'acer inoxidable, amb cap aixamfranat. (material) | 66 | 0.14 | 9.240 |
| mo025 | h | Oficial 1ª instal·lador de paviments de fusta. (mà d'obra) | 0.712 | 28.42 | 20.235 |
| mo063 | h | Ajudant instal·lador de paviments de fusta. (mà d'obra) | 0.712 | 25.28 | 17.999 |
| % | % | Costos directes complementaris | 2 % | 79.105 | 1.582 |
|  |  | Costos directes |  |  | 80.687 |

Residus:
- col·locació: mt18mva015d; factor de residu 0.013331
- col·locació: mt18mva090 Tirafons llautonat, per a fusta, de cap aixamfranat hexagonal, per a clau Allen; factor de residu 0.00453571
- col·locació: mt18mtf030iKp; factor de residu 0.014
- col·locació: mt18mva095 Cargol autoforadant d'acer inoxidable, amb cap aixamfranat; factor de residu 0.00482456

## Recursos

**mt18mva015d** m Llistó de 60x40 mm de secció
Dades tècniques: Cost energètic 83.833 MJ; Emissió de CO2 -1.330 kg; Codi LER 17 02 01; Massa de l'element 1 kg; Volum 0.000909 m3
Residus:
- embalatge: re170203 Plàstic. (component de residu); rendiment 0.002 kg; Codi LER 17 02 03; Massa de l'element 1 kg; Volum 0.001667 m3

**mt18mva085a** U Tac expansiu metàl·lic i tirafons, per a fixació d'elements de fusta de fusta sobre suport base de formigó
Dades tècniques: Cost energètic 0.289 MJ; Emissió de CO2 0.016 kg; Codi LER 17 04 05; Massa de l'element 0.021 kg; Volum 0.00001 m3
Residus:
- embalatge: re150101 Envasos de paper i cartró. (component de residu); rendiment 0.002 kg; Codi LER 15 01 01; Massa de l'element 1 kg; Volum 0.001333 m3
- embalatge: re170203 Plàstic; rendiment 0.001 kg

**mt18mva090** U Tirafons llautonat, per a fusta, de cap aixamfranat hexagonal, per a clau Allen
Dades tècniques: Cost energètic 0.286 MJ; Emissió de CO2 0.016 kg; Codi LER 17 04 05; Massa de l'element 0.028 kg; Volum 0.000013 m3
Residus:
- embalatge: re150101 Envasos de paper i cartró; rendiment 0.001 kg

**mt18mtf030iKp** m² Taules de fusta massissa de pinastre (Pinus pinaster)
Dades tècniques: Cost energètic 906.110 MJ; Emissió de CO2 -14.328 kg; Codi LER 17 02 01; Massa de l'element 10.8 kg; Volum 0.009818 m3
Residus:
- embalatge: re170203 Plàstic; rendiment 0.03 kg

**mt18mva095** U Cargol autoforadant d'acer inoxidable, amb cap aixamfranat
Dades tècniques: Cost energètic 0.546 MJ; Emissió de CO2 0.081 kg; Codi LER 17 04 05; Massa de l'element 0.0114 kg; Volum 0.000005 m3
Residus:
- embalatge: re150101 Envasos de paper i cartró; rendiment 0.001 kg
